# Kreissporthalle Schifferstadt
Angebotsaufforderung (GAEB DA XML 3.3, DA83)
Projekt: 200-045
Währung: EUR
Auftraggeber: PfV Planungsbüro für Versorgungstechnik, Martin Nebel, Wasserbettstraße 30, 68542 Heddesheim, D, Telefon +49 (6203) 49 53 028, E-Mail martin.nebel@pfv-nebel.de
Ausführungsort: Schulzentrum Schifferstadt, Verbesserung Trinkwasserhygiene "Neue Sp, Kreissporthalle
Erstellt mit: BUILDUP, BUILDUP v30.1.0.0, 05.05.2026

## 002 Wärmeversorgungsanlagen

### 2 Wärmeversorgungsanlagen

*Hinweis: ATV DIN 18299*
01. ATV DIN 18299
0.1 Angaben zur Baustelle

0.1.1 Lage der Baustelle, Umgebungsbedingungen, Zufahrtsmöglichkeiten und Beschaffenheit der Zufahrt sowie etwaige Beschränkungen bei ihrer Benutzung:
Das Grundstück der neuen Kreissporthalle Schifferstadt befindet sich innerhalb eines bestehenden Schul- und Sportareals. Die Umgebung ist geprägt durch schulische Einrichtungen und Sportanlagen. Daraus ergeben sich erhöhte Anforderungen an die Baustellenlogistik, insbesondere im Hinblick auf Schulbetrieb, Fußgängerverkehr und Lärmschutz.

Die Baustelle ist grundsätzlich gut über das örtliche Straßennetz erreichbar. Die Hauptzufahrt erfolgt über öffentliche, asphaltierte Straßen, die für den Baustellenverkehr geeignet sind. Die Erschließung des Grundstücks ermöglicht die Anfahrt mit LKW sowie Baufahrzeugen.

Aufgrund der Lage im schulischen Umfeld ist mit zeitlichen Einschränkungen für den Baustellenverkehr zu rechnen. Insbesondere zu Schulanfangs- und Schulschlusszeiten kann es zu erhöhtem Verkehrsaufkommen kommen, sodass Anlieferungen und Abtransporte entsprechend koordiniert werden müssen. Zusätzlich ist auf die Einhaltung von Lärmschutzvorgaben sowie auf die Sicherheit von Fußgängern und Radfahrern besondere Rücksicht zu nehmen.

Park- und Lagerflächen für Baumaterialien stehen auf dem Baugrundstück nur eingeschränkt zur Verfügung und sind im Zuge der Baustelleneinrichtung entsprechend zu organisieren.

0.1.3 Art und Lage der baulichen Anlagen:
Die betroffenen Sanitäranlagen sind funktional in die bauliche Gesamtanlage der Sporthalle integriert und befinden sich in den zugehörigen Umkleide- und Nebenräumen. Sie sind so angeordnet, dass kurze Wege zwischen Sportfläche und Umkleidebereichen gewährleistet sind. Die Anlagen umfassen Waschräume, WC-Räume sowie Duschräume für die Nutzer der Sporthalle. Die gesamte Fläche dieser Bereiche beträgt ca. 350 m².

0.1.4 Verkehrsverhältnisse auf der Baustelle, insbesondere Verkehrsbeschränkungen:
Siehe 0.1.1

0.1.5 Für den Verkehr freizuhaltende Flächen:
Dem AN obliegt während seiner Arbeiten und Lieferungen die Verkehrssicherungspflicht gegenüber allen anderen Verkehrsteilnehmern. Die Richtlinien für die Sicherung von Arbeitsstellen an Straßen RSA - 1995, die Straßenverkehrsordnung (StVO und VwV-StVo) und die ZTVA-SA 97 sind zu beachten.

0.1.6 Art, Lage, Maße und Nutzbarkeit von Transporteinrichtungen und Transportwegen:
Alle notwendigen Geräte und Baustoffe sind über den Haupteingang der Sporthalle einzubringen. Zugang über das Baufeld ist ebenerdig.

0.1.7 Lage, Art, Anschlusswert und Bedingungen für das Überlassen von Anschlüssen für Wasser, Energie und Abwasser:
Anschlüsse für Baustrom und Bauwasser und Abwasser werden bauseits hergestellt, unterhalten und rückgebaut.

0.1.8 Lage und Ausmaß der dem Auftragnehmer für die Ausführung seiner Leistungen zur Benutzung oder Mitbenutzung überlassenen Flächen und Räume:
Im Baustelleneinrichtungsbereich werden Lagerflächen zur Verfügung gestellt. In Absprache mit der örtlichen Bauleitung können in begrenztem Umfang auf dafür vorgesehenen Flächen im Baustelleneinrichtungsbereich kleinere Baucontainer aufgestellt werden.

0.1.11 Besondere umweltrechliche Vorschriften
Durch den AN sind lärm-, staub- und erschütterungsarme Baumaßnahmen vorzusehen.
Die Staubentwicklung ist durch geeignete Maßnahmen so zu beschränken, dass keine Belästigungen, Beschädigungen und Verstaubungen des Umfeldes entstehen.

0.1.16 Im Bereich der Baustelle vorhandene Anlagen, insbesondere Abwasser- und Versorgungsleitungen:
Die bauseitigen Anschlüsse für Baustrom, Bauwasser und Abwasser sind zu schützen und sachgerecht zu nutzen.

0.1.19 Gegebenenfalls gemäß der Baustellenverordnung getroffene Maßnahmen
Der AN hat im Bereich der Baustelleneinrichtung und der eigenen Arbeitsbereiche für ausreichende Beleuchtungsstärken zu sorgen:
- Verkehrswege, Treppen und Flure mindestens 20 Lux
- durch den AN selbst zu beleuchtende Arbeitsbereiche mindestens 200 Lux
Für die Ausbaugewerke wird bauseits durch die Elektrofirma im Gebäude eine Baustellenbeleuchtung eingerichtet und unterhalten.

0.1.22 Art und Zeit der vom Auftraggeber veranlassten Vorarbeiten:
Die vorgesehene Demontage der Sanitär- und Lüftungsinstallationen, sowie der geplante Rückbau des Innenausbaus ist zum Zeitpunkt der Installationsarbeiten bereits abgeschlossen.

0.1.23 Arbeiten anderer Unternehmer auf der Baustelle:
Bei der Sanierung der Umkleiden, Wasch- und Nebenräumen sind andere Unternehmer beschäftigt, hierdurch entstehende Überschneidungen sind mit der örtlichen Bauleitung abzustimmen.

0.2 Angaben zur Ausführung

0.2.1 Vorgesehene Arbeitsabschnitte, Arbeitsunterbrechungen und Arbeitsbeschränkungen nach Art, Ort und Zeit sowie Abhängigkeit von Leistungen anderer Gewerke:
Die Arbeiten sind in einem Zuge durchzuführen. Auftretende Überschneidungen sind vor Ort abzustimmen.

0.2.7 Besondere Anforderungen an das Auf- und Abbauen sowie Vorhalten von Gerüsten:
Die Gerüste sind ausschließlich für die eigenen Arbeiten zu errichten, vorzuhalten und termingerecht wieder abzubauen.

0.2.13 Art und Umfang der vom Auftraggeber verlangten Eignungs- und Gütenachweise:
Entsprechend Leistungsbeschreibung

0.2.16 Art, Anzahl, Menge oder Masse der Stoffe und Bauteile, die vom Auftraggeber beigestellt werden, sowie Art, genaue Bezeichnung des Ortes und Zeit ihrer Übergabe:
Durch den Auftraggeber werden zwei Wasserzähler bereitgestellt. Der Ort und die Zeit werden im Zuge der Baumaßnahme mit dem AN abgestimmt.

0.2.19 Mitwirken beim Einstellen von Anlagenteilen und bei der Inbetriebnahme von Anlagen im Zusammenwirken mit anderen Beteiligten, z. B. mit dem Auftragnehmer für die Gebäudeautomation:
Gemäß gewerkespezifische ATV.

0.2.21 Übertragung der Wartung während der Dauer der Verjährungsfrist für die Mängelansprüche auf maschinelle und elektrotechnische sowie elektronische Anlagen oder Teile davon, bei denen die Wartung Einfluss auf die Sicherheit und Funktionsfähigkeit hat ( vergleiche §13 Absatz 4 Nummer 2 VOB/B), durch einen besonderen Wartungsvertrag:
Ein Wartungsvertrag wird ggf. im Zuge der Beauftragung oder im Nachgang vereinbart. Die genauen Konditionen werden in diesem Zusammenhang festgelegt.

0.4. Einzelangaben zu Nebenleistungen und Besonderen Leistungen

0.4.1 Nebenleistungen:
Nebenleistungen von erheblicher Bedeutung für die Preisbildung z.B. Baustelleneinrichtung werden im LV in gesonderter Position ausgeschrieben.

*Hinweis: ATV DIN 18380*
02. ATV DIN 18380

Angaben zur Baustelle

0.1.1 Hauptwindrichtung
Für die Stadt Schifferstadt im Rhein-Pfalz-Kreis ist als Hauptwindrichtung Südwest definiert.

0.1.3 Bebauung der Umgebung
Das Grundstück der neuen Kreissporthalle Schifferstadt befindet sich innerhalb eines bestehenden Schul- und Sportareals. Die Umgebung ist geprägt durch schulische Einrichtungen und Sportanlagen.

0.1.6 Art und Umfang der Schutzmaßnahmen entsprechend VDE-Bestimmungen
VDE 100

Angaben zur Ausführung
0.2.1 Anzahl, Art, Lage, Maße, Stoffe und Ausbildung der herzustellenden Anlagen
Die Wärmeerzeugung und die Bestandsinstallation der Kostengruppe 420 bleibt bis auf den Tausch von drei Heizkörpern unverändert.

Die Bestandsinstallation der Raumheizflächen bleibt bis auf den Tausch von drei Heizkörpern in den Waschräumen unverändert. Durch die neue Aufteilung der drei Waschräume in sechs Waschräume, werden die drei vorhandenen Röhrenheizkörper durch sechs baugleiche, der Größe der neuen Waschräume angepasste Heizkörper ersetzt.

0.2.9 Schutz von Bau- und Anlagenteilen, Einrichtungsgegenständen und dergleichen
Bis zur vollständigen Abnahme der Anlage hat der Auftragnehmer für den Schutz seines Werkes selbständig Sorge zu tragen.

0.2.17 Art und Umfang von Korrosionsschutzmaßnahmen (siehe Abschnitt 2.1 und 3.1.1) und Maßnahmen zur Vermeidung von Steinbildung (siehe Abschnitt 3.1.1)
Die Befüllung der Heizungsanlage ist entsprechend der Herstellervorgaben durchzuführen.

0.2.25 Art und Umfang der bereit zu stellenden und zu übergebenden Unterlagen vor der Montage bzw. zur Bestandsdokumentation, z. B.:
- Grundrissplan

0.2.26Art, Verfahren und Umfang des Spülens von Rohrleitungen
Gemäß Ausführungsbeschreibung / Ausführungsplanung

0.2.28Art und Umfang der dem Auftragnehmer für die Beurteilung und Ausführung der Anlage zu liefernden Planungsunterlagen und Berechnungen
siehe ATV DIN 18380 / 2.25

0.2.31Beschaffenheit des Füllwassers
Bei der Befüllung der Anlage ist die Einhaltung gemäß VDI-Richtlinie 2035 durch den Auftragnehmer zu dokumentieren.

0.2.32Bauteilfertigung nach Ausführungsplan oder nach örtlichem Aufmaß
Bauteilfertigung nach Ausführungsplan. Maße sind im Zuge der Erstellung Werk- und Montageplanung rechtzeitig vor Bestellung und Ausführung zu prüfen.

0.2.33Art, Beschaffenheit und Festigkeit des Untergrundes, z. B. Stahl, Beton, verputztes oder unverputztes Mauerwerk, Holz
Art, Beschaffenheit und Festigkeit des Untergrundes gemäß Ausführungs- und Werkplanung.

0.2.37 Anzahl, Art, Lage, Maße und Massen von Installations- und Einbauteilen
Nach Ausführungsplanung.

0.3 Einzelangaben bei Abweichungen von den ATV
Keine ergänzende Regelung zur ATV DIN 18299, Abschnitt 0.3.

0.4 Einzelangaben zu Nebenleistungen und besonderen Leistungen
0.4.1 Unterlagen und Nachweise zur Leistungsabnahme
Eine Vorab-Ausfertigung der Dokumentation zur ausgeführten Anlage, ist dem AG unmittelbar mit Abschluss der Montage-/Ausführungsarbeiten, mind. 18 Werktage vor Abnahme 1-fach als Entwurf mit auf Revisionsstand in den Grundrisssen und Schemata aktualisierten Eintragungen der gegenüber der Ausführungsplanung im Verlauf der Baumaßnahme stattgefundenen Änderungen, Abweichungen bzw. Ergänzungen, sowie den bei Inbetriebnahme und hydr. Einregulierung vorgenommenen Einstellungen zur Prüfung auf Übereinstimmung mit der ausgeführten Leistung digital vorzulegen. Nach Prüfung des (Entwurfs)-Exemplars ist die Gesamtdokumentation entsprechend Prüfergebnis zu überarbeiten, aktualisieren, zusammenzustellen und 3-fach beim Abnahmetermin zu übergeben. Die Dokumentation muss wie nachfolgendes Beispiel, gegliedert sein.

0 Inhaltsverzeichnis

1 Bedienungs- und Wartungsanweisung:
Über die erstellte Anlage und deren Komponenten ist eine ausführliche Bedienungs- und Wartungsanweisung zu erstellen. Der Bedienungs- u. Wartungsanweisung anliegend sind die erforderlichen Wartungsarbeiten und zugeordneten Wartungsintervalle als tabellarische Auflistung aufzustellen.

4 Protokolle / Bescheinigungen:
- Fachunternehmer-/Errichterbescheinigung
- Herstellerbescheinigungen/Zertifikate
- Zeugnisse
- Protokolle über Dichtheitsprüfung
- Inbetriebnahmeprotokolle
- Abnahmeprotokolle - und Übergabeprotokolle
(mängelfrei)

5 Herstellerunterlagen
- Lieferantenverzeichnis mit Angabe von Produkt und Anschrift.
-  Dokumentationsunterlagen der Hersteller aller eingebauten Komponenten (wesentliche  Angaben sind in den Unterlagen farbig zu markieren).

6 Revisionspläne:
- Planverzeichnis
- Grundriss (farbig) mit Leitungsverlauf und allen
  wesentlichen betriebsrelevanten Daten

#### 2.1 422 - Wärmeverteilnetze

**2.1.1 Rohr Präzisionsstahlrohr geschweißt kunststoffummantelt Heizungswasser AD 18mm Pressen**
STLB-Bau 2025-10 041
Rohrleitung aus Präzisionsstahlrohr DIN EN 10305-3, geschweißt, werkseitig kunststoffummantelt, Stahlsorte E195 (Werkstoff-Nr 1.0034), DIN EN 10305, für Heizungswasser, Außendurchmesser 18 mm, Wanddicke 1,2 mm, Verbindung durch Pressen, mit Verpresstkennzeichnung, Form- und Verbindungsstücke werden gesondert vergütet, besondere Rohrbefestigungen werden gesondert vergütet, Verlegung in Gebäuden, Arbeitshöhe des Montageortes bis 3,5 m über der Standfläche des hierfür erforderlichen Gerüstes, Ausführung gemäß Zeichnung.
Menge: 12,000 m

**2.1.2 T-Stück Kohlenstoffstahl verz Pressverbindung Heizungswasser AD 18mm**
STLB-Bau 2025-10 041
T-Stück, aus Kohlenstoffstahl, außen verzinkt, Pressverbindung, mit Prüfsicherheit, für Rohrleitung aus Präzisionsstahlrohr DIN EN 10305-3, geschweißt, für Heizungswasser, Außendurchmesser 18 mm, Ausführung gemäß Zeichnung.
Menge: 6,000 St

**2.1.3 Bogen Kohlenstoffstahl verz Pressverbindung 45Grad Heizungswasser AD 18mm**
STLB-Bau 2025-10 041
Bogen, aus Kohlenstoffstahl, außen verzinkt, Pressverbindung, mit Prüfsicherheit, 45 Grad, für Rohrleitung aus Präzisionsstahlrohr DIN EN 10305-3, geschweißt, für Heizungswasser, Außendurchmesser 18 mm, Ausführung gemäß Zeichnung.
Menge: 6,000 St

**2.1.4 Übergangsstück Kohlenstoffstahl verz Pressverbindung Heizungswasser AD 18mm**
STLB-Bau 2025-10 041
Übergangsstück, aus Kohlenstoffstahl, außen verzinkt, Pressverbindung, mit Prüfsicherheit, für Rohrleitung aus Präzisionsstahlrohr DIN EN 10305-3, geschweißt, für Heizungswasser, Außendurchmesser 18 mm, Ausführung gemäß Zeichnung.
Menge: 12,000 St

#### 2.2 423 - Raumheizflächen

**2.2.1 Stahlröhrenheizkörper liefern 1000W 4bar H 550-600mm T bis 75mm**
STLB-Bau 2025-10 041
Stahlröhrenheizkörper, nur liefern, Wärmeleistung mind. 1000 W/Heizkörper, Wärmeleistung geprüft DIN EN 442-2, mit Registrierung, Betriebsmedium Wasser, max. Betriebstemperatur bis 120 Grad C, max. Betriebsüberdruck 0,4 MPa (4 bar), mit Grundbeschichtung DIN 55900-1 und Deckbeschichtung DIN 55900-2 als Pulverbeschichtung, Farbton weiß, Bauhöhe über 550 bis 600 mm, Bautiefe bis 75 mm, mit 12 Heizkörpergliedern je Heizkörper, Gliedlänge über 40 bis 45 mm, Zweirohranschluss, horizontal wechselseitig, einschl. Befestigungszubehör, Befestigung nach Anforderungsklasse 4, VDI 6036,

Hersteller und Typ '....................................................' vom Bieter einzutragen .
Menge: 6,000 St

**2.2.2 Stahlröhrenheizkörper mont. anschließen 1000W H 550-600mm T bis 75mm**
STLB-Bau 2025-10 041
Stahlröhrenheizkörper, montieren und anschließen, Wärmeleistung mind. 1000 W/Heizkörper, Betriebsmedium Wasser, max. Betriebstemperatur bis 120 Grad C, Bauhöhe über 550 bis 600 mm, Bautiefe bis 75 mm, mit 12 Heizkörpergliedern je Heizkörper, Gliedlänge über 40 bis 45 mm, Zweirohranschluss, horizontal wechselseitig, Befestigung nach Anforderungsklasse 4, VDI 6036.
Menge: 6,000 St

**2.2.3 Stahlröhrenheizkörper ausbauen einbauen H 550-600mm T bis 75mm**
STLB-Bau 2025-10 041
Stahlröhrenheizkörper, ausbauen und wieder einbauen, Betriebsmedium Wasser, max. Betriebstemperatur bis 120 Grad C, Bauhöhe über 550 bis 600 mm, Bautiefe bis 75 mm, mit 12 Heizkörpergliedern je Heizkörper, Gliedlänge über 40 bis 45 mm, Zweirohranschluss, horizontal wechselseitig, Befestigung nach Anforderungsklasse 4, VDI 6036, innerhalb der Ausführungszeit, einschl. Schützen der Anschlüsse von Heizkörpern und Rohren gegen Verschmutzung sowie Erneuerung der Anschlussdichtungen, in Gruppen bis 10 St.
Menge: 6,000 St

**2.2.4 Thermostatisches Heizkörperventil 2-Rohr-Installation Durchgangsausführung Voreinstellung DN15**
STLB-Bau 2025-10 041
Thermostatisches Heizkörperventil, DIN EN 215, für 2-Rohr-Installation, Durchgangsausführung, für Wasser bis 120 Grad C, Nenndruck 1 MPa (10 bar), Spindelabdichtung wechselbar ohne Systementleerung, mit Voreinstellung, DN 15.
Menge: 6,000 St

**2.2.5 Thermostatkopf eingebautes Messel. Frostschutzstellung begrenzbar diebstahlgesichert**
STLB-Bau 2025-10 041
Thermostatkopf, DIN EN 215, mit eingebautem Messelement, Medium Flüssigkeit, bis 120 Grad C, mit Frostschutzstellung, begrenzbar, als Behördenmodell, diebstahlgesichert.
Menge: 6,000 St

**2.2.6 Heizkörperverschraubung Durchgangsausführung Absperr. Voreinstellung Entleerung DN15**
STLB-Bau 2025-10 041
Heizkörperverschraubung, für Durchgangsausführung, für Wasser bis 120 Grad C, Nenndruck 1 MPa (10 bar), mit Absperrung, Voreinstellung und Entleerung, DN 15.
Menge: 6,000 St

#### 2.3 429 - Sonstiges zur KG 420

*Hinweis: Dienstleistungen und Besondere Leistungen*
wie nachstehend beschrieben:

**2.3.1 Aufbau, Abbau, Benutzung fahrbare Arbeitsbühne**
Aufbauen, Abbauen, Benutzung 2 Monate, fahrbare Arbeitsbühne DIN EN 1004, einschl. Höhe der obersten Gerüstlage bis 2,5 m, im Gebäude.
Menge: 1,000 St

**2.3.2 Liefern der für die Druckprüfung, die Inbetriebnahme und den Probebetrieb nötigen Betriebsstoffe und Medien**
Liefern der für die Druckprüfung, die Inbetriebnahme und den Probebetrieb nötigen Betriebsstoffe und Medien.
Menge: 1,000 psch

**2.3.3 Heizanlage befüllen Wasser entsalzt**
STLB-Bau 2024-04 040
Befüllung der Heizanlage mit entsalztem Wasser,

Leitfähigkeit nach VDI 2035 Blatt 2 bis '30' myS/cm,
 Fließdruck 2 bar, Nachweis des zulässigen pH-Wertes im Anlagenwasser im Bereich von 8,2 bis 9,5 8 bis 12 Wochen nach Inbetriebnahme VDI 2035 Blatt 1, einschl. Messprotokoll/Betriebsbuch VDI 2035 Blatt 1.
Menge: 2,000 m3

**2.3.4 Wasseranalyse Wärmeversorgungsanlage Probe durch AN**
STLB-Bau 2023-10 049
Wasseranalyse erstellen, zur Verwendung des zur Verfügung stehenden Wassers für die Wärmeversorgungsanlage, Wasserproben entnimmt der AN, die Analyse enthält alle Daten zur Bestimmung der Werkstoffe der Versorgungssysteme und zur Verwendung des Wassers.
Menge: 1,000 St

**2.3.5 Spülen von Rohrleitungen und Anlagenteilen**
Spülen von Rohrleitungen und Anlagenteilen einschließlich deren Dokumentation, einschließlich der dazu erforderlichen Geräte und Betriebsstoffe.
Menge: 1,000 Std

*Hinweis: Revisionspläne*
Erstellung und Übergabe der Revisionspläne gem. Angabe ATV DIN 18381 04.1
3-fach in Papierform, 1-fach auf Datenträger

**2.3.6 Bestandsplan CAD DWG Datenträger Wechseldatenträger USB**
STLB-Bau 2025-04 070
Bestandsplan erstellen, mit CAD-Programm, anhand von mit CAD-Programm erstellten Montageplänen des AN, Übergabe vor der Abnahme, mind. 10 Werktage, als Papierzeichnung/Plotterausdruck, 3-fach, farbig, gefaltet DIN A 4, einschl. Übergabe der Pläne, Schnittstelle DWG, Datenaustausch über Datenträger, USB, Organisation und Verwaltung des Datenaustausches, Layerstrukturen und Zeichnungsebenen.
Menge: 1,000 St

*Hinweis: Stundenlohnarbeiten*
wie nachstehend beschrieben:

**2.3.7 Obermonteur/-in sämtliche Kosten/Zuschläge**
STLB-Bau 2021-10 091
Stundenlohnarbeiten durch Obermonteur/-in
der Verrechnungssatz für die jeweilige Arbeitskraft umfasst sämtliche Aufwendungen wie Lohn- und Gehaltskosten, Lohn- und Gehaltsnebenkosten, Zuschläge, lohngebundene und lohnabhängige Kosten, sonstige Sozialkosten, Gemeinkosten, Wagnis und Gewinn.
Menge: 4,000 h

**2.3.8 Monteur/-in sämtliche Kosten/Zuschläge**
STLB-Bau 2021-10 091
Stundenlohnarbeiten durch Monteur/-in
der Verrechnungssatz für die jeweilige Arbeitskraft umfasst sämtliche Aufwendungen wie Lohn- und Gehaltskosten, Lohn- und Gehaltsnebenkosten, Zuschläge, lohngebundene und lohnabhängige Kosten, sonstige Sozialkosten, Gemeinkosten, Wagnis und Gewinn.
Menge: 4,000 h

**2.3.9 Helfer/-in sämtliche Kosten/Zuschläge**
STLB-Bau 2021-10 091
Stundenlohnarbeiten durch Helfer/-in
der Verrechnungssatz für die jeweilige Arbeitskraft umfasst sämtliche Aufwendungen wie Lohn- und Gehaltskosten, Lohn- und Gehaltsnebenkosten, Zuschläge, lohngebundene und lohnabhängige Kosten, sonstige Sozialkosten, Gemeinkosten, Wagnis und Gewinn.
Menge: 4,000 h
